# SAH Eschweiler-Wiederaufbau Urologie
Angebotsaufforderung (GAEB DA XML 3.1, DA83)
Projekt: 13098
Beschreibung: Wiederaufbau und Erweiterung Urologie nach Hochwasserschaden
Währung: EUR
Bieterkommentare zugelassen: ja
Nebenangebote zugelassen: ja
Auftraggeber: St.-Antonius-Hospital Eschweiler gGmbH, Dechant-Deckers-Straße 8, 52249 Eschweiler, Ansprechpartner Peter Hering, Telefon +49 2403 762895, Fax +49 2403 761949, E-Mail peter.hering@sah-eschweiler.de
Erstellt mit: GXML Toolbox V3.3 R20230829, iTWO_64 V25.0.891, 18.09.2026

## Allgemeine Vorbemerkungen
Allgemeine Vorbemerkungen

1. Projektorganisation

1.1 Allgemein
Die Beteiligten werden wie folgt bezeichnet:
Auftraggeber (AG)
Auftragnehmer (AN)

1.2 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

2. Projektbeschreibung

Lage des Baugrundstücks
Land: NRW
Stadt/Gemarkung: Eschweiler
Flur: 27
Flurstück: 403
Straße: Dechant-Deckers-Straße 8

Die Leistungsbeschreibung umfasst den Wiederaufbau und die Erweiterung der Urologie des St.-Antonius-Hospitals Eschweiler, welche durch das Hochwasserereignis 07/2021 stark beschädigt worden ist. Die Urologie wurde direkt nach dem Hochwasser nahezu vollständig entkernt und ist seitdem außer Betrieb.

Die Urologie befindet sich auf der Rückseite (Südseite) des Bettenhauses im Untergeschoss des Behandlungstrakts 2 (BH 2), eines zweigeschossigen Anbaus, der auf beiden Etagen über einen Verbindungsgang mit dem Bettenhaus verbunden ist. Vom Hochwasser betroffen war nur das Untergeschoss. Das Erdgeschoss des BH 2 ist und bleibt während der gesamten Baumaßnahme in Betrieb und ist nicht Bestandteil der Baumaßnahme. Lediglich einzelne technische Anlagen und Leitungen werden im Erdgeschoss ausgeführt.

Das UG von BH 2 ist ein Massivbau, errichtet 1970. Die Aufstockung um das EG erfolgte 2004. Das Erdgeschoss ist punktuell auf den tragenden Wänden des Untergschosses aufgelagert. Vollflächig unterhalb des BH 2 liegen Kriechkeller.

Das Untergeschoss wird wesentlich umstrukturiert, ein Großteil der Innenwände sowie die nördliche Außenwand werden abgebrochen, an dieser Stelle zwischen BH 2 und Bettenhaus wird die Urologie erweitert. Die Bestands-Bruttogrundfläche von ca. 800 m² wird um ca. 200 m² erweitert. Die Erweiterung wird als Massivbau aus Stahlbetonwänden und -decke ausgeführt. Auf dem Flachdach der Erweiterung werden die Lüftungsgeräte sowie eine Pumpenarmaturengruppe angeordnet. Für Wartungsarbeiten erhält die Erweiterung an der Ostseite einen einläufigen Treppenturm. Wartungssteg / Unterkonstruktion der technischen Anlagen auf dem Dach sowie der Treppenturm werden als Stahl-Konstruktion ausgeführt. Die Erweiterung hat an der Nordseite eine Aussparung für die Stütze der Hubschrauber-Landeplattform, die über dem Bettenhaus ausgeführt ist.

Für Abtragung der Lasten aus dem Erdgeschoss sind neue Abfangungen erforderlich. Zusätzlich müssen zur Aussteifung des Gebäudes mehrere Wandkreuzverbände ausgeführt werden. Die Abfangungen mittels Trägern und Stützen sowie die Wandkreuzverbände werden weitestgehend als Stahlkonstruktionen ausgeführt, die brandschutztechnisch zu verkleiden sind.

Die Urologie erhält Büro-, Besprechungs-, Behandlungsräume, zwei OP's, eine Holding-Area und zwei Röntgenräume inkl. der erforderlichen Nebenräume. Der Verbindungsgang zum Bettenhaus wird als notwendiger Flur ausgebildet. Die Urologie wird aus zwei Nutzungseinheiten bestehen, die Trennwände und Türen zwischen diesen Nutzungseinheiten haben entsprechende Brandschutz-Anforderungen.

Die Fenster der Urologie wurden direkt nach dem Hochwasser ausgetauscht. Sie sollen weitestgehend erhalten bleiben. Die Bestandsaußenwände erhalten ebenso wie der Erweiterungsanbau eine WDVS-Fassade, die an das Dach oberhalb des Untergeschosses umlaufend anzuarbeiten ist.

Eschweiler befindet sich in Erdbebenzone 3, das Baugelände hat Baugrundklasse B, Untergrundklasse T. Die Bauteile müssen für die Erdbebenzone 3 entsprechende Zulassungen haben.

Der Außenbereich der Urologie wird an der West- und Südseite durch Schotter- und Asphaltflächen, an der Ostseite durch Pflasterflächen und an der Nordseite durch Rasen-, Schotter- und Rasengittersteinflächen gebildet. Das Gelände weist nur geringes Gefälle auf. Die Geländehöhe liegt umlaufend zwischen ca. 136,60 m und 137,20 m üNHN.

3. Baustellenzufahrt /-einrichtung

3.1 Zufahrt zur Baustelle erfolgt von Westen über die Dechant-Deckers-Straße, von dort über die schmale Hospitalgasse südlich des Karnkenhausgeländes. Östlich von BH 2 liegt die Warenanlieferung des Krankenhauses, die dauerhaft freizuhalten ist. Firmenfahrzeuge dürfen auf dem Baugelände auf der Ost- oder Westseite der Urologie nur nach Absprache mit der örtlichen Bauleitung und zum kurzzeitigen Be- und Entladen in den im Baustelleneinrichtungsplan hierfür vorgesehenen Bereichen abgestellt werden.

3.2 Material- oder Mannschaftscontainer können nur etwas abseits nordöstlich der Baustelle / östlich des Bettenhauses auf der Schotterfläche des früheren Hubschrauberlandeplatzes aufgestellt werden. Hier werden vom Bauherren Sanitärcontainer zur Verfügung gestellt. Die Flächen direkt an der Urologie sowie auf dieser Schotterfläche sind begrenzt. Das Aufstellen von Containern sowie größere Anlieferungen sind zwingend mit der Bauleitung und dem Bauherrn abzustimmen. Flächen und Zuwegung sind dem Baustelleneinrichtungsplan zu entnehmen.

3.3 Flucht- und Rettungswege, Feuerwehrzufahrten und alle notwendigen Zuwegung zu den vorhandenen Krankenhauseinrichtungen sind jederzeit freizuhalten. Privat-Kfz der Firmenmitarbeiter sind grundsätzlich außerhalb des Krankenhaus- und Baustellengeländes abzustellen. Bei Zuwiderhandlungen werden die Fahrzeuge kostenpflichtig abgeschleppt.

3.4 Auf dem Krankenhausgelände gilt für Baustellenfahrzeuge Schrittgeschwindigkeit. Rettungsfahrzeuge haben stets Vorfahrt. Dies ist insbesondere im Bereich der Ein-/Ausfahrt zur Hospitalgasse zu berücksichtigen.

3.5 Lieferungen sind dem AG und der Bauleitung anzumelden. Bei nicht angemeldeten Lieferterminen ist die Einfahrt und Anlieferung mit Abladen nur möglich, sofern die reguläre Baustellenabwicklung dies ohne Beeinträchtigung zulässt. Es besteht kein Anspruch auf
eigenmächtig gesetzte Liefertermine der AN.

3.6 Die Bodenplatte des Untergeschosses liegt ca. auf gleicher Höhe des Geländes, die Urologie kann daher stufenlos erschlossen werden. Zugänge gibt es an der Ostseite und am Verbindungsgang an der Westseite. Im Zuge der Baumaßnahme wird ein zusätzlicher Zugang am Verbindungsgang zur Ostseite hergestellt. Der Zugang zum Bettenhaus ist während der Baumaßnahme aus hygienischen Gründen untersagt.

3.7 Oberhalb des Bettenhauses und des geplanten Anbaus liegt die Hubschrauberlandeplattform des Krankenhauses. Um den Hubschrauberverkehr nicht zu beeinträchtigen, kann die Baustelle nur mit Mobilkränen bedient werden.

3.8 Das Beseitigen der vom AN verursachten Verschmutzungen aller beanspruchten Verkehrsflächen ist laufend durchzuführen. Die Baustelle ist arbeitstäglich aufzuräumen. Stoffe und Bauteile sind ordnungsgemäß zu sortieren und außerhalb der Verkehrswege auf den zugewiesenen Flächen zu lagern.
3.9 Bauseits werden Bauzaun, allgemeine Sicherungseinrichtungen, Baubeleuchtung der Hauptverkehrswege, Sanitärcontainer sowie je ein zentraler Baustrom- und Bauwasseranschluss zur Verfügung gestellt (siehe Baustelleinrichtungsplan).

3.10 Seitens des AG werden Anschlussmöglichkeiten für Baustrom und Bauwasser zur Verfügung gestellt. Kosten für Strom und Wasser
werden anteilig in Abzug gebracht.
Max. Anschlusswerte Baustrom: 400 V ; 16 A
Leitung Bauwaser: 3/4" ; 4 Bar
Verbindende Leitungen zwischen Übergabestelle und Verwendungsstellen hat der AN für sich selber vorzusehen, zu unterhalten und abzubauen.

3.11 Ein Sicherheitsdienst ist im Baustellenbereich nicht vorhanden. Der AN ist für den sachgemäßen Verschluss seiner Bauunterkünfte, Arbeitsgeräte, Materialien, usw. und deren Sicherheit alleinig verantwortlich.

4. Arbeitszeiten / Lärmschutz / Erschütterungen

4.1 Die Arbeiten sind bei laufendem Krankenhausbetrieb durchzuführen. Der Lage der Baustelle in einem Sondergebiet "Krankenhaus" und die Lage unterhalb einer laufenden Krankenhausstation ist in besonderer Weise Rechnung zu tragen.

4.2 Auf dem Gelände des St.-Antonius-Hospitals Eschweiler kann zu folgenden Zeiten gearbeitet werden:
Kernarbeitszeit: Montags bis Samstag von 06.00 Uhr bis 20.00 Uhr
Lärmintensive Arbeiten: 07.00 Uhr bis 12.00 Uhr und 13.00 Uhr bis 19.00 Uhr
So.- und Feiertage: nur in Ausnahme in Abstimmung mit AG und Bauleitung

4.3 Auf dem Krankenhausgelände ist nach Möglichkeit nur mit geräuscharmen Baumaschinen zu arbeiten. Jegliche vermeidbaren Lärmquellen sind zu verhüten bzw. zu vermeiden.
4.4 Sollen Arbeiten ausgeführt werden, bei denen mit Vibrationen / Erschütterungen zu rechnen ist, sind diese mindestens 3 Werktage vorher bei dem AG anzumelden.

5. Sicherheit / SiGeKo

5.1 Für die Umsetzung der Baustellenverordnung ist seitens des AG ein bevollmächtigter Dritter eingesetzt. Die Eigenverantwortlichkeit des Unternehmers bezüglich der Einhaltung der UVV, ArbSchG, sowie
sämtlicher Gesetze und Verordnungen sind hierdurch nicht berührt.

5.2 Die vom SiGeKo in Abstimmung mit den zuständigen Behörden verfasste und vom AG eingesetzte Baustellenordnung wird durch den AN anerkannt und im Auftragsfall Vertragsbestandteil.

5.3 Der AN hat Bauunfälle, bei denen Personen- oder Sachschaden entstanden ist, dem AG, der Bauleitung und dem SiGeKo unverzüglich mitzuteilen.

5.4 Jeder vor Ort tätige Mitarbeitende hat sich arbeitstäglich vor Arbeitsbeginn per Listeneintrag anzumelden.

6. Technische Norm- und Qualitätsmerkmale

6.1 Wird bei einer Position ein anderes als das ausgeschriebene Leitfabrikat angeboten, so ist das Produkt eindeutig zu bezeichnen und die Gleichwertigkeit mit Abgabe des Angebotes, durch Vorlage von Datenblättern, Prüfzeugnissen, etc., nachzuweisen.

6.2 Im Leistungsverzeichnis sind teilweise Positionen produktbezogen mit dem Zusatz "oder gleichwertig" ausgeschrieben. Macht der Bieter keine Angabe, gilt das im Leistungsverzeichnis genannte Fabrikat als angeboten.

## 02 Dachdeckerarbeiten
Datum: 18.09.2026
EP-Anteile: Lohn; Material; Geräte; Sonstige

### Bereich 01 Dachdeckungs-, - Dachabdichtungs- und Spenglerarbeiten

#### Abschnitt 01.01 Technische Bearbeitung

**01.01.0010 Planung Gefälledämmung digital**
*** Leitbeschreibung
STLB-Bau 2026-04 021
Planung der Gefälledämmung, Übergabe digital.
Menge: 1,000 St
Leistungsbereichkatalog: 021
Kostengruppe DIN 276 2018-12: 397
*Unterbeschreibung 1 Bereich Anbau*
Planung Gefälledämmung im Bereich Decke über Anbau UG,
Achse C-F/-1-1
siehe Zeichnungs-Nr.
13098-AA_GR040
Grundriss EG

#### Abschnitt 01.02 Abbruch, Untergrundvorbereitung

**01.02.0010 Attikaabdeckung Alu D 1,5mm Zuschnitt-B 650mm abbrechen nicht schadstoffbelastet v.Hand Stoffe laden transp. LKW AN entsorgen AVV170402 Vergüt.Entsorg. AN**
*** EP-Aufgliederung gefordert
STLB-Bau 2026-04 084
Abbruch Attikaabdeckung, aus Aluminium, Dicke 1,5 mm, Zuschnittbreite 650 mm, im Rahmen einer Teilabbruchmaßnahme, nicht schadstoffbelastet,
Abfall ist nicht gefährlich, Arbeitshöhe über 3,5 bis 5,5 m über der Standfläche des hierfür erforderlichen Gerüstes, Gerüst wird beigestellt/ist vorh.,
Abbruch von Hand/mit handgeführten Kleingeräten, Ausführung erschütterungsarm DIN 4150, lärmarm, Lärmpegel max. 80 dB(A), staubarm TRGS 559,
aufgenommene Stoffe sammeln, auf LKW des AN laden, transportieren, entsorgen, zum Lager oder zur Anlage nach Wahl des AN, Abfallschlüssel nach AVV (Abfallverzeichnis-Verordnung) 170402 Aluminium,
Vergütung der Entsorgung übernimmt AN, Ausführung gemäß Zeichnung,
Zeichnungs-Nr 'siehe auch zB. Detailplan DE 600, DE 604 und DE 605'
Menge: 118,000 m
Leistungsbereichkatalog: 084
Kostengruppe DIN 276 2018-12: 394
DIN276-1_08: 394

**01.02.0020 Untergrund reinigen**
Untergrund reinigen
Betonfläche wie zB. Attiken und Stahlbetondecke teils mit bauseits bereits aufgebrachter Dampfsperre mit geeigneten Maßnahmen wie zB. scharfem Abfegen und anschließendem Absaugen mit dem Industriesauger für Aufbringen der in sep. Pos. beschriebenen Bitumenemulsion vorbereiten.
Der anfallende Schutt ist fachgerecht zu entsorgen.

Einbauort: Decke über Anbau UG, Achse C-F/-1-1

siehe Zeichnungs-Nr. 13098-AA_GR040
Grundriss EG
Menge: 220,000 m2
Kostengruppe DIN 276 2018-12: 363

**01.02.0030 Untergrund trocknen**
STLB-Bau 2026-04 018
Trocknen des Untergrundes, Untergrund Beton, auf Decken.
Menge: 220,000 m2
Leistungsbereichkatalog: 018
Kostengruppe DIN 276 2018-12: 363

#### Abschnitt 01.03 Dachabdichtung, -deckung

**01.03.0010 Voranstrich Bitumenemulsion Decke**
STLB-Bau 2026-04 018
Voranstrich für bahnenförmige Abdichtungen, aus Bitumenemulsion, auf Decke, Untergrund Beton.
Menge: 20,000 m2
Leistungsbereichkatalog: 018
Kostengruppe DIN 276 2018-12: 363

**01.03.0020 Luftdichtheits-diffusionsd.Schicht Bitumenbahn Al+G200S4 punkt-streifenw kalt kleben**
*** EP-Aufgliederung gefordert
Dampfsperre als Luftdichtheits- und diffusionsdichte Schicht sd-Wert größer gleich 1500 m DIN 4108-3, DIN 4108-7 oglw., für Dachkonstruktion, nicht belüftet, aus Bitumenbahnen, Bitumen-Schweißbahn mit Aluminiumbandeinlage DIN EN 13970 - Al + G 200 S4 mit Aluminiumbandeinlage und Glasgewebeeinlage 200 g/m2 oglw., punkt- oder streifenweise kalt kleben.

Es handelt sich hierbei um Ergänzungsarbeiten, da die Dampfsperre / Notabdichtung bauseits zum Abschluss der Rohbauarbeiten bereits aufgebracht worden ist
Menge: 20,000 m2
Leistungsbereichkatalog: 021
Kostengruppe DIN 276 2018-12: 363
DIN276-1_08: 363

**01.03.0030 Zulage Dampfsperre Wandanschluss/Attikaanschluss**
Zulage Dampfsperre Wandanschluss/Attikaanschluss
Zulage auf die Vorposition für das fachgerechte Hochführen der Dampfsperrbahn an aufgeheneden Bauteilen aus Stahlbeton, je nach Einbauort zwischen ca 25 bis 65cm ü. OK Rohdecke hochführen, auf Attikaaufsicht (Breite bis ca 25cm) bis zu Attikaaußenkante waagerecht weiter führen und fachgerecht abschließen.
Inkl. des fachgerechten Ausbildens der Innen- und Aussenecken,sowie der Kehle zwische Decke und aufgehendem Bauteil.
Menge: 5,000 m2
Kostengruppe DIN 276 2018-12: 363

**01.03.0040 Zulage Dampfsperre Anschluss an bauseitiges Dachpaket**
Zulage Dampfsperre Anschluss an bauseitiges Dachpaket
Zulage auf die Position der Dampfsperre für das fachgerechte und dichte Herstellen eines systemgerechten Anschlusses der neuen Dampfsperrbahn an die bauseitige, bituminöse  Dampfsperrbahn.
In diese Position ist das sorgfältige Vorbereiten inkl. des Herstellens einer sauberen Anschlusskante des Bestandsdachpaketes einzukalkulieren.
Kalkulationsgrundlage Aufbau Bestandsdachpaket:
- bitum. Dampfsperre
- Grunddämmung aus Mineralwolldämmung
- Gefälledämmung aus Mineralwolldämmung
- Gesamtdämmstärke bis ca 300mm
- Foliendach
- Schutzvlies ca 300g/m2
- Kiesschüttung ca 50mm
- Kantholz/ Holzbrett als UK Attikablech
Die erforderlichen, linearen Rückbauarbeiten zur Herstellung einer sauberen Anschlusskante, sowie Anschlussfläche, inkl. Schlaufenbildung im Bereich Gebäudetrennfuge sind einzukalkulieren.
Anfallender Schutt ist fachgerecht zu entsorgen.

Abgerechnet wird nach lfm Anschluss.

Einbauort: Decke über Anbau UG, Achse C-F/1

siehe Zeichnungs-Nr. 13098-AA_DE604
Anschluss Dehnungsfuge Anbau Achse 1
Menge: 24,000 m
Kostengruppe DIN 276 2018-12: 363

**01.03.0050 Mineralwoll- Dämmung Attikainnenseite, 80mm**
Wärmedämmschicht aus Mineralwolle in Platten, MW DIN EN 13162 oglw., Anwendungsgebiet DIN 4108-10 DAA oglw., Wärmeleitfähigkeit max. WLG 040, Brandverhalten: nichtbrennbar, mindestens Klasse A2 nach DIN 4102-1 oder gleichwertige Klassifizierung nach DIN EN 13501-1, Dicke 80 mm, wärmeaktivierbare Verklebung auf vorh. Dampfsperre der aufgehenden Bauteile wie zB. Betonattika und/oder Betonsockel Technikgeschoss.

siehe Zeichnungs-Nr.
13098-AA_DE601
13098-AA_DE603
13098-AA_DE605
13098-AA_DE606
Menge: 22,000 m2
Kostengruppe DIN 276 2018-12: 363

**01.03.0060 Mineralwoll- Dämmung bauseitiges C- Profil, Sockel Lüftungseinhausung, 50mm**
Wärmedämmschicht aus Mineralwolle in Platten, MW DIN EN 13162 oglw., Anwendungsgebiet DIN 4108-10 DAA oglw., Wärmeleitfähigkeit max. WLG 040, Brandverhalten: nichtbrennbar, mindestens Klasse A2 nach DIN 4102-1 oder gleichwertige Klassifizierung nach DIN EN 13501-1, Dicke 50 mm, Verklebung auf bauseitigem Stahlprofil (C- 200) auf Betonsockel Technikgeschoss.
Dämmstreifenhöhe ca 200mm, inkl. aller Einpasszuschnitte.

siehe Zeichnungs-Nr.
13098-AA_DE643
Einhausung Brandschutzklappen
Menge: 2,000 m2
Kostengruppe DIN 276 2018-12: 363

**01.03.0070 Wärmedämmschicht Flachdach Mineralwolle MW DAA WLG 040 D 80mm einseitig Mineralvlies**
Wärmedämmschicht als Flachdachdämmung, für nicht belüftetes Dach, aus Mineralwolle in Platten, MW DIN EN 13162 oglw., Anwendungsgebiet DIN 4108-10 DAA ogl., Wärmeleitfähigkeit max. WLG 040,  Brandverhalten: nichtbrennbar, mindestens Klasse A2 nach DIN 4102-1 oder gleichwertige Klassifizierung nach DIN EN 13501-1, Dicke 80 mm, einseitig kaschiert mit Mineralvlies, wärmeaktivierbare Verklebung auf vorh. Dampfsperre.
Menge: 200,000 m2
Kostengruppe DIN 276 2018-12: 363

**01.03.0080 Gefälledämmschicht Flachdach Neigung >2% Mineralwolle MW DAA WLG 040 D im Mittel 110mm**
Gefälledämmschicht Flachdach Neigung >2% Mineralwolle MW DAA oglw. WLG 040 D im Mittel 110mm
Gefälledämmschicht als Flachdachdämmung, für nicht belüftetes Dach, Neigung über 2 %, aus Mineralwolle in Platten, MW DIN EN 13162 oglw. , Anwendungsgebiet DIN 4108-10 DAA oglw.,  Wärmeleitfähigkeit max. WLG 040, Brandverhalten: nichtbrennbar, mindestens Klasse A2 nach DIN 4102-1 oder gleichwertige Klassifizierung nach DIN EN 13501-1, mittlere Dicke 110 mm, Mindeststärke ca 30mm, Maximalstärke ca 220mm, fachgerecht auf vorbeschriebener Grunddämmung mit versetzten Stoßfugen sicher verlegen und befestigen.
Gefälleeausbildung gemäß Dachaufsicht bzw. Gefälleplanung des AN.

siehe Zeichnungs-Nr. 13098-AA_GR040
Grundriss EG
Menge: 200,000 m2
Kostengruppe DIN 276 2018-12: 363

**01.03.0090 Gefälledämmschicht Flachdach Neigung >2% Schaumglas DAA WLG 040 D im Mittel 280mm**
Gefälledämmschicht als Flachdachdämmung, für nicht belüftetes Dach, aus Schaumglas in Platten, CG DIN EN 13167 oglw., Anwendungsgebiet DIN 4108-10 DAA oglw., sehr hohe Druckbelastbarkeit - ds, Wärmeleitfähigkeit max. WLG 040
Brandverhalten: nichtbrennbar, mindestens Klasse A2 nach DIN 4102-1 oder gleichwertige Klassifizierung nach DIN EN 13501-1
, mittlere Dicke 280 mm, fachgerecht auf Decke Medienschacht (Stahlbeton) auf beschriebener Bitumenemulsion einbauen.
Gefälleeausbildung gemäß Gefälleplanung des AN
Gefälledämmung einseitig kaschiert mit Bitumenvlies als geeigneter Untergrund zum Aufbringen von in sep. Pos. beschriebener Schweißbahnen.

Einbauort: Decke Medienkanal,
siehe Zeichnungs-Nr. 13098-AA_DE607
Anschluss Anbau und Bestehenden Fundament
Menge: 3,000 m2
Kostengruppe DIN 276 2018-12: 363

**01.03.0100 Dämmkeil MW 50/50mm**
Dämmkeil aus Mineralwolle, DIN EN 13162 MW oglw., Querschnitt 50/50 mm, an An-, Abschluss.
Menge: 76,000 m
Leistungsbereichkatalog: 021
Kostengruppe DIN 276 2018-12: 363

**01.03.0110 Dämmkeil Schaumglas 50/50mm**
Dämmkeil aus Schaumglas, CG DIN EN 13167 oglw., Querschnitt 50/50 mm, an An-, Abschluss.
Menge: 11,000 m
Leistungsbereichkatalog: 021
Kostengruppe DIN 276 2018-12: 363

**01.03.0120 Dachabdichtung BROOF einlagig Kunststoffbahn FPO-BV-E-GV-K D 1,7mm lose verlegen**
Abdichtung von Dächern, DIN 18531-1 und DIN 18531-3 oglw., für nicht genutzte Dächer, Neigung größer gleich 2 %, Anforderungen hinsichtlich Widerstandsfähigkeit gegen Flugfeuer und strahlende Wärme B ROOF, einlagig,
aus Kunststoffbahnen, flexible Polyolefine (FPO) DIN EN 13956 oglw., bitumenverträglich, mit Glasvlieseinlage, mit Kaschierung, Anwendungstyp DIN/TS 20000-201 DE oglw., Dicke mind. 1,7 mm, lose verlegen, Untergrund Dämmschicht.
Menge: 220,000 m2
Kostengruppe DIN 276 2018-12: 363

**01.03.0130 Zulage FPO- Dachbahn Anschluss aufgeh. Bauteile**
Zulage FPO- Dachbahn Anschluss aufgeh. Bauteile
Zulage auf die Position der FPO- Dachbahn für das fachgerechte und dichte Herstellen eines systemgerechten Anschlusses mittels Andichtstreifen an aufgehende Bauteile wie zB. Wände und Attiken, inkl. des vertikalen / horizontalen Hochführens der Abdichtbahn und systemgerechnten Abschließens an Attikavorderkante an in sep. Pos. beschriebenem Dachrandprofil, Abwicklung bis ca 75cm.
Menge: 34,000 m2
Kostengruppe DIN 276 2018-12: 363

**01.03.0140 Abdichtung Dach Bewegungsfuge schlaufenartig Kunststoffbahn FPO-BV-E-GV-K D 1,7mm EPB 50/50mm Elastomerprofil Durchm. bis 30mm**
Abdichtung von Dächern über Bewegungsfugen DIN 18531-1 und DIN 18531-3 oglw., Fugentyp II, durch schlaufenartige Anordnung der Abdichtungsbahnen, Kunststoffbahn, flexible Polyolefine (FPO) DIN EN 13956 oglw., bitumenverträglich, mit Glasvlieseinlage, mit Kaschierung, mind. Dicke 1,7 mm, Anwendungstyp DIN/TS 20000-201 DE oglw., Dämmkeil aus Blähperlit DIN EN 13169 EPB oglw., Querschnitt 50/50 mm, mit Elastomerprofil, Durchmesser bis 30 mm, einschl. Schleppstreifen unter der Dampfsperre, Ausführung gemäß
Zeichnungs-Nr
siehe auch zB. Detailplan 13098-AA_DE604.
Einbauort Achse C-F/1
Menge: 24,000 m
Leistungsbereichkatalog: 021
Kostengruppe DIN 276 2018-12: 363

**01.03.0150 Anschluss Durchdringung - rund bis 200 mm**
Anschluss, Anarbeiten, Hochführen der FPO-Dachbahn an runde Dachdurchdringungen (z.B. Dachentlüfter).

Durchführung rund bis ca. 200 mm Durchmesser
Menge: 3,000 St
Kostengruppe DIN 276 2018-12: 363

**01.03.0160 Anschluss Sekurant**
Anschluss der FPO-Dachbahn an nachfolgend beschriebenen Sekurant,
fachgerechtes Anschließen an vorbeschriebene FPO-Abdichtungsbahn.

Abgerechnet wird nach Stück abgedichtetem Sekurant (End-, Zwischen-, Eckhalterungen)
Menge: 15,000 St
Kostengruppe DIN 276 2018-12: 363

**01.03.0170 Anschluss Stahl C- Profil mit Flüssigkunststoff**
Anschluss an bauseitiges Stahl C- Profil im Bereich Sockelkopf Lüftungseinhausung, mit Flüssigkunststoffsystem mit eingebettetem Systemvlies, inkl. sämtlicher Vorbereitungsarbeiten der Untergründe und Anschlussprofile, fachgerechtem Anschließen an beschriebene FPO- Kunststoffdachbahn, inkl. des fachgerechten Füllens von bauseitigen Fugen und Hohlstellen im Profilanschlussbereich.
Abgerechnet wird nach abgedichtetem lfm Anschluss.
Menge: 9,500 m
Kostengruppe DIN 276 2018-12: 363

**01.03.0180 Anschluss Stützenfuß mit Flüssigkunststoff**
Anschluss Stützenfuß mit Flüssigkunststoffsystem mit eingebettetem Systemvlies, inkl. sämtlicher Vorbereitungsarbeiten der Untergründe (feuerverzinktes Stahlrundrohrprofile bis ca. 110 mm Durchmesser mit Fußplatte 200/200mm), fachgerechtem Anschließen an vorbeschriebene FPO-Abdichtungsbahn.
Die Flächenabdichtung ist fachgerecht in die Flüssigkunststoffabdichtung einzubinden, die Flüssigkunststoffabdichtung ist ca. 45 cm am Stützenfuß hochzuziehen und fachgerecht abzuschließen.
Abgerechnet wird nach Stück abgedichtetem Stützenfuß.
Menge: 30,000 St
Kostengruppe DIN 276 2018-12: 363

**01.03.0190 FPO- Dachbahn Anschluss an bauseitige Kunststoffdachbahn**
FPO- Dachbahn Anschluss an bauseitige Kunststoffdachbahn
Fachgerechtes und dichtes Herstellen eines systemgerechten Anschlusses der neuen FPO- Dachbahn an die bauseitige Kunststoffdachbahn, Anschluss muss PVC- verträglich sein.
Die Bestands-Kunststoffdachbahn ist im Bereich der WDVS-Aufbringung an den Bestandsaußenwänden zu ergänzen und an das neue separat beschriebene Dachrandabschlussprofil anzuschließen.

Abgerechnet wird nach lfm Anschluss, Abwicklung bis ca. 50 cm.

Ausführung gemäß
Zeichnungs-Nr
siehe auch zB. Detailplan 13098-AA_DE600.
Einbauort
Achse A/1-6
Achse A-F/6
Achse F/1-6
Menge: 114,000 m
Kostengruppe DIN 276 2018-12: 363

**01.03.0200 Bitminöse Abdichtung 2lagig**
Abdichtung im Bereich Gebäuderücksprung bauseitiges Stützenfundament Hubschrauberlandeplatz, als Kleinfläche, DIN 18531-2 und DIN 18531-5 oglw., Neigung größer 2 %, Untergrund im LV beschriebene Schaumgals-Dämmung mit Einbaustärke im Mittel 280mm,, als 2-lagige Flachdachabdichtung,
1. Lage aus kaltselbstklebender Elastomerbitumenbahn PYE-KTG KSP 3  mit Glasgittergelege mit Glasvlies, Anwendungstyp DIN SPEC 20000-201 DU oglw,
2. Lage aus Polymerbitumen-Schweißbahnen DIN EN 13707 PYE - PV 200 S5 mit Polyestervlieseinlage 200/250 g/m2, Anwendungstyp DIN SPEC 20000-201 DO oglw., vollflächig schweißen, mit werkseitiger Abstreuung aus Schiefersplitt.

Es ist ein Gesamtsystem eines namenhaften Systemanbieters anzubieten.
Menge: 3,000 m2
Kostengruppe DIN 276 2018-12: 363

**01.03.0210 Schutzlage Dachabd. Polyestervlies 300g/m2 lose verlegen Nahtüberlappg**
Schutzlage der Abdichtung von Dächern DIN 18531-2 oglw., aus Polyestervlies (PES), Flächenmasse 300 g/m2, lose verlegen, mit Nahtüberlappung.
Menge: 200,000 m2
Leistungsbereichkatalog: 021
Kostengruppe DIN 276 2018-12: 363

**01.03.0220 Auflast Kiesschüttung D 50mm**
STLB-Bau 2026-04 021
Oberflächenschutz/Auflast als Schüttung aus gewaschenem Kies, Körnung 16/32, Schüttdicke 50 mm, Verlegung ganzflächig.
Menge: 196,000 m2
Leistungsbereichkatalog: 021
Kostengruppe DIN 276 2018-12: 363

**01.03.0230 Anschluss Türelement mit Flüssigkunststoff, Türschwelle barrierefrei**
Anschluss an Türelement, mit Flüssigkunststoffsystem mit eingebettetem Systemvlies, inkl. sämtlicher Vorbereitungsarbeiten der Untergründe und Anschlussprofile, fachgerechtem Anschließen an bauseits im Sockelbereich angebrachte PMBC-Bitumendickbeschichtung im Bereich der Fenster- und/oder Türschwellenprofile, Profile aus Aluminium.
Inkl. des fachgerechten Füllens von bauseitigen Fugen und Hohlstellen im Profilanschlussbereich.
Abgerechnet wird nach abgedichtetem lfm Anschluss.
Menge: 4,500 m
Kostengruppe DIN 276 2018-12: 363

#### Abschnitt 01.04 Absturzsicherung

**01.04.0010 Absturzsicherung als überfahrbares Seilsystem**
Absturzsicherung als überfahrbares Seilsystem

Liefern und betriebsfertiges Montieren einer Absturzsicherung als überfahrbares Seilsystem, als ständig nutzbare Flachdachabsturzsicherung zur
Befestigung der persönlichen Schutzausrüstung gegen
Absturz als Anschlageinrichtung im Rückhalte- bzw.
Auffangsystem mit beweglichen Anschlagpunkten in Ausstattungsklasse B (BG-Bau, DGUV 201-056) nach
DIN 4426 und DIN EN 795 oglw.
In überfahrbarer Ausführung (Ab- und wieder Anschnallen an den Stützen nicht notwendig), Seil als Edelstahlseil, Durchmesser nach Erfordernis, ca. 8mm, Seilvorspannung: 50-120 kg, Untergrund Stahlbetondecke, Stärke des Dämmpaketes bis zu 300mm,
Inkl. Typenschilder.
Liefern und gemäß Herstellervorgaben fachgerecht
montieren. Stützen mit Formteil, passend zur Dachabdichtung, fachgerecht eindichten.
Die Montage ist gemäß DGUV zu dokumentieren.

Abdichtungsmaterial: FPO- Foliendach
Stützenhöhe: nach Wahl AN
Menge: 18,000 m
Kostengruppe DIN 276 2018-12: 363

**01.04.0020 Eck/Endstützen Absturzsicherung als überfahrbares Seilsystem**
Eck/Endstützen Absturzsicherung als überfahrbares Seilsystem

Liefern und betriebsfertiges Montieren der systemgebundenen Edelstahl- Eck- und Endstützen für Montage auf Stahlbetondecke (D= 250mm), inkl. Befestigungsflansch und Befestigungsmaterial, Stützen mit Formteil, passend zur Dachabdichtung, fachgerecht eindichten.

Die Montage ist gemäß DGUV zu dokumentieren.

Abdichtungsmaterial: FPO- Foliendach
Stützenhöhe: nach Wahl AN
Menge: 5,000 St
Kostengruppe DIN 276 2018-12: 363

**01.04.0030 Zwischenstützen Absturzsicherung als überfahrbares Seilsystem**
Zwischenstützen Absturzsicherung als überfahrbares Seilsystem

Liefern und betriebsfertiges Montieren der systemgebundenen Edelstahl- Zwischenstützen für Montage auf Stahlbetondecke (D= 250mm), inkl. Befestigungsflansch und Befestigungsmaterial, Stützen mit Formteil, passend zur Dachabdichtung, fachgerecht eindichten.

Die Montage ist gemäß DGUV zu dokumentieren.

Abdichtungsmaterial: FPO- Foliendach
Stützenhöhe: nach Wahl AN
Menge: 2,000 St
Kostengruppe DIN 276 2018-12: 363

**01.04.0040 Rohreinfassungen als Formteile**
Rohreinfassungen als Formteile

Liefern und betriebsfertiges Montieren der systemgebundenen
Rohreinfassungen als Formteile

Liefern und gemäß Herstellervorgaben fachgerecht
montieren.
Die Montage ist gemäß DGUV zu dokumentieren.
Menge: 7,000 St
Kostengruppe DIN 276 2018-12: 363

**01.04.0050 Endschlossbefestigung**
Endschlossbefestigung

Liefern und betriebsfertiges Montieren der systemgebundenen
Endschlossbefestigung

Liefern und gemäß Herstellervorgaben fachgerecht
montieren.
Die Montage ist gemäß DGUV zu dokumentieren.
Menge: 4,000 St
Kostengruppe DIN 276 2018-12: 363

**01.04.0060 Endschloss-Set**
Endschloss-Set

Liefern und betriebsfertiges Montieren der systemgebundenen
Endschloss-Set

Liefern und gemäß Herstellervorgaben fachgerecht
montieren.
Die Montage ist gemäß DGUV zu dokumentieren.
Menge: 4,000 St
Kostengruppe DIN 276 2018-12: 363

**01.04.0070 Dämpfungselement**
Dämpfungselement
Liefern und betriebsfertiges Montieren der systemgebundenen
Dämpfungselements
Liefern und gemäß Herstellervorgaben fachgerecht
montieren.
Die Montage ist gemäß DGUV zu dokumentieren.
Menge: 2,000 St
Kostengruppe DIN 276 2018-12: 363

**01.04.0080 Eckelemente 90°**
Eckelemente 90°

Liefern und betriebsfertiges Montieren der systemgebundenen
Eckelemente 90°
Liefern und gemäß Herstellervorgaben fachgerecht
montieren.
Die Montage ist gemäß DGUV zu dokumentieren.
Menge: 1,000 St
Kostengruppe DIN 276 2018-12: 363

**01.04.0090 Seilzwischenhalter**
Seilzwischenhalter

Liefern und betriebsfertiges Montieren der systemgebundenen
Seilzwischenhalter
Liefern und gemäß Herstellervorgaben fachgerecht
montieren.
Die Montage ist gemäß DGUV zu dokumentieren.
Menge: 2,000 St
Kostengruppe DIN 276 2018-12: 363

**01.04.0100 Seilgleiter**
Seilgleiter

Liefern und betriebsfertiges Montieren der systemgebundenen
Seilgleiter
Liefern und gemäß Herstellervorgaben fachgerecht
montieren.
Die Montage ist gemäß DGUV zu dokumentieren.
Menge: 2,000 St
Kostengruppe DIN 276 2018-12: 363

**01.04.0110 Absturzsicherung PSA-Schrank**
Absturzsicherung PSA-Schrank
Schrank für PSA und Dokumentation

Schrank zur spritzwassergeschützten
Aufbewahrung der PSA und der Dokumentation liefern
und montieren.

Abmessungen: ca. 600/400/250 mm
Menge: 1,000 St
Kostengruppe DIN 276 2018-12: 363

**01.04.0120 Absturzsicherung PSA-Set**
Absturzsicherung PSA-Set
Persönliche Schutzausrüstung

Absturzsicherung PSA-Set, bestehend aus:
- Auffanggurt PSA
- Verbindungsmittel inkl. zwei Karabiner, Länge: ca. 470 mm
- Kernmantelseil,  Länge: ca. 10 m,  Durchmesser: ca. 12 mm,
  inkl. mitlaufendem  Auffanggerät und Bandfalldämpfer
- Bandschlinge, Länge: ca. 0,8 m
- 3 Stk. Karabiner
Liefern und zur Aufbewahrung am Objekt übergeben.
Menge: 1,000 St
Kostengruppe DIN 276 2018-12: 363

#### Abschnitt 01.05 Attikaabdeckung, Abdeckprofile

**01.05.0010 Attikabohle, bis ca 470/30mm**
Attikabohle, bis ca 470/30mm
Liefern und Montieren von Attikabohle, ca 470/30mm auf bauseitiger Stahlbetonattika, Bohle aus imprägnierter 3- Schichtplatte, trocken, mit ca 2% Innengefälle montieren, inkl.
einer geeigneten, quer zur Attika, mit ca 62,5cm Achsabstand montierten Unterkonstruktion aus impägnierten, getrockneten Nadelholzlatten Querschnitt ca 60/50mm, inkl. Dämmung der Lattenzwischenräume mit Mineralwolldämmung, alle  Befestigungsmittel aus nichtrostenden Stahl.

Breite Attikabohle von ca 420 bis 470mm.
Menge: 46,000 m
Kostengruppe DIN 276 2018-12: 363

**01.05.0020 Dachrandabschlussprofil vorgefertigt Alu D 2mm 2xgekantet 2xrückgekantet H 300mm Zuschnitt-B 450-600mm**
Dachrandabschlussprofil, vorgefertigt, aus Aluminium DIN EN 485 und DIN EN 507 oglw., beschichtet, Dicke 2 mm,
Farbton RAL-7040 oder ähnlich zur optischen Anpassung an den Bestand
2 x gekantet, zusätzlich 2 x rückgekantet, Blendenhöhe ca. 300 mm, Zuschnittbreite über 450 bis 600 mm, Montage auf Attikabohle, befestigen mit Systembefestigungsmitteln, Nahtausbildung gestoßen und hinterlegt, Ausführung gemäß Zeichnung,
Zeichnungs-Nr
Detail:
13098-AA_DE601
13098-AA_DE606
Menge: 122,000 m
Leistungsbereichkatalog: 022
Kostengruppe DIN 276 2018-12: 363

**01.05.0030 Dachrandabschlussprofil vorgefertigt Alu D 2mm, mehrteilig**
Dachrandabschlussprofil vorgefertigt Alu D 2mm, mehrteilig
Dachrandabschlussprofil, vorgefertigt, aus Aluminium DIN EN 485 und DIN EN 507 oglw., beschichtet, Dicke 2 mm,
Farbton RAL-7040 oder ähnlich zur optischen Anpassung an den Bestand
mehrfach gekantete, Montage auf Attikabohle, zum Anschließen der FPO- Dachbahn geeignet, Zuschnittbreite ca 450mm, befestigen mit Systembefestigungsmitteln, fachgerechter, wasserdichter Nahtausbildung, Ausführung gemäß Zeichnung,
Zeichnungs-Nr
13098-AA_DE603
13098-AA_DE605
Menge: 9,500 m
Kostengruppe DIN 276 2018-12: 363

**01.05.0040 Zulage Dachrandabschlussprofil, 90° Ecke**
Zulage auf vorbeschriebenen Dachrandabschlussprofile für das Herstellen von verschweissten 90° Außen- und Innenecken.
Menge: 9,000 St
Kostengruppe DIN 276 2018-12: 363

**01.05.0050 Zulage Dachrandabschlussprofil, Anschluss an Bestandsabschlussprofil**
Zulage auf vorbeschriebenen Dachrandabschlussprofile für das Herstellen eines Anschlusses an das Bestands-Dachrandabschlussprofil im Bereich der nicht gedämmten Bestandsfassade
Einbauort Gebäudeecke Achse A/1
Menge: 1,000 St
Kostengruppe DIN 276 2018-12: 363

**01.05.0060 Fensterbankabdeck. Alu D 1,5mm Abwicklung ca 350 mm Einzellänge bis ca 2.600mm 3xgekantet**
Fensterbankabdeckung, aus Aluminium DIN EN 485 und DIN EN 507 oglw., Dicke mind. 1,5 mm, beschichtet, Abwicklung bis ca 350mm,
Einzellänge bis ca 2.600mm, 3 x gekantet, einschl. hinterer Aufkantung, Aufkantungshöhe ca  120mm, einschl. vorderer Tropfkante als Falz, Montage mittels Edelstahl- Dichtschrauben an bauseitiger Stahlblechunterkonstruktion.
Oberfläche in RAL- Farbton nach Wahl AG beschichtet.

Siehe Detailplan 13098-AA_DE643
Einbauort: Sockel/ Einhausung Brandschutzklappen
Menge: 9,500 m
Kostengruppe DIN 276 2018-12: 363

**01.05.0070 Zulage Fensterbankabdeckung, 90° Ecke**
Zulage auf vorbeschriebenen Fensterbankabdeckung für das Herstellen von verschweissten 90° Außenecken.
Menge: 4,000 St
Kostengruppe DIN 276 2018-12: 363

**01.05.0080 Fensterbankabdeck. Alu D 1,5mm Zuschnitt-B 285mm 3xgekantet**
Fensterbankabdeckung, aus Aluminium DIN EN 485 und DIN EN 507 oglw., Dicke mind. 1,5mm, beschichtet, Zuschnittbreite ca. 285 mm, 3x gekantet, einschl. hinterer Aufkantung, einschl. vorderer Tropfkante als Falz, einschl. Antidröhnschicht, verdeckt befestigen mit Vorstoßblechen, inkl. Einarbeiten/ Einkanten unterhalb des bestehenden vertikalen Abdeckbleches

Ausführung gemäß Zeichnung,
Siehe Detailplan 13098-AA_DE602
Einbauort: Verbindungsbrücke, Achse B/-1-1
Menge: 6,000 m
Leistungsbereichkatalog: 022
Kostengruppe DIN 276 2018-12: 363

**01.05.0090 Zulage Fensterbankabdeckung, seitl. Abschlüsse**
Zulage Fensterbankabdeckung, seitl. Abschlüsse
Zulage auf die Vorposition Fensterbankabdeckung für liefern und montieren der systemgebundenen seitl. Abschlüsse.
Menge: 2,000 St
Kostengruppe DIN 276 2018-12: 363

#### Abschnitt 01.06 Entwässerung, Einbauteile

**01.06.0010 Flachdachstrangentlüfter DN100**
Flachdachstrangentlüfter DN 100
Flachdachstrangentlüfter mit Abdeckhaube, mit Edelstahl- oder Aluminiumgehäuse,
Rohr mit Größe DN 100,
mit Klebeflansch für FPO-Dachbahnanschluss,
auf Betondecke verdübeln,
in die Dampfsparre und FPO-Abdichtungsbahn einkleben und in Dämmung
einbauen,
Menge: 3,000 St
Kostengruppe DIN 276 2018-12: 363

**01.06.0020 Attikagully, Edelstahl**
Attikagully, Edelstahl
Liefern und betriebsfertiges Einbauen von Attikagullys im Bereich des Flachdachs in direkter Nähe zur Attika.
Inkl. Anschlussflansch für dichten Anschluss an beschriebene FPO- Dachbahn.
Querschnitt rechteckig 60x120 mm, inkl. Kiesfangkorb,
gesamtes Element in stabiler, qualitätsvoller Ausführung, inkl. Ablaufrohr (Edelstahl) mit Länge ca 95cm.
Hohlräume zwischen Ablaufrohr und Betonaussparung sind mit Wärmedämmung hohlraumfrei auszufüllen.
Inkl. aller Andichtarbeiten der Dampfsperre und der Dachabdichtungsbahn, sowie des passgenauen Ausschneidens der Wärmedämmung.
Menge: 7,000 St
Kostengruppe DIN 276 2018-12: 363

**01.06.0030 Regenfallrohr Metall kreisförmig Gr.100 Stahl niro D 0,6mm**
*** EP-Aufgliederung gefordert
Regenfallrohr DIN EN 612 oglw. , kreisförmig, Nenngröße 100, aus nichtrostendem Stahl, Werkstoff-Nr 1.4301, Dicke 0,6 mm, befestigen mit thermisch entkoppelten Befestigungselementen und Fallrohrhaltern aus nichtrostendem Stahl, an Beton, durch Wärmedämm-Verbundsystem (WDVS), Dicke 120 mm.
Höhe über OK Gelände bis ca. 5,50 m, Gerüst wird bauseits gestellt

Einbauort: Anbau Achse C-F/-1
Menge: 19,000 m
Leistungsbereichkatalog: 022
Kostengruppe DIN 276 2018-12: 363
DIN276-1_08: 363

**01.06.0040 Zulage Regenfallrohr für Anschluss Entwässerungsrohr Attikagully**
Zulage Regenfallrohr für Anschluss Entwässerungsrohr Attikagully
Zulage auf die Vorposition für das fachgerechte Herstellen einer passgenauen Aussparung im Regenfallrohr und anpassen und dichtem einschweissen des Entwässerungsrohrs des Attikagullys in das Fallrohr.

Einbauort: Anbau Achse C-F/-1
Menge: 4,000 St
Kostengruppe DIN 276 2018-12: 363

**01.06.0050 Regenfallrohr Metall kreisförmig Gr.100 Stahl niro D 0,6mm**
*** EP-Aufgliederung gefordert
Regenfallrohr DIN EN 612 oglw. , kreisförmig, Nenngröße 100, aus nichtrostendem Stahl, Werkstoff-Nr 1.4301, Dicke 0,6 mm, befestigen mit thermisch entkoppelten Befestigungselementen und Fallrohrhaltern aus nichtrostendem Stahl, an Mauerwerk / Stahlbau, durch Wärmedämm-Verbundsystem (WDVS), Dicke 140 mm, / nachfolgend beschriebene Alublechfassade
Höhe über OK Gelände bis ca. 7,50 m, Gerüst wird bauseits gestellt

Einbauort: Verbindungsflur Achse C/-1
Menge: 7,000 m
Leistungsbereichkatalog: 022
Kostengruppe DIN 276 2018-12: 363
DIN276-1_08: 363

**01.06.0060 Zulage Regenfallrohr für Anschluss Entwässerungsrohr Attikagully**
Zulage Regenfallrohr für Anschluss Entwässerungsrohr Attikagully
Zulage auf die Vorposition für das fachgerechte Herstellen einer passgenauen Aussparung im Regenfallrohr und anpassen und dichtem einschweissen des Entwässerungsrohrs des vorhandenen Attikagullys in das Fallrohr, inkl. Verlängerung des Attikagullys.

Einbauort: Anbau Achse C/-1
Menge: 1,000 St
Kostengruppe DIN 276 2018-12: 363

**01.06.0070 Verlängerung Bestandsspeier, DN70**
Verlängerung Bestandsspeier, DN70
Bestehenden Wasserspeier der Notentwässerung mit DN 70, aus Edelstahlblech, mittels Anschweissrohr und Überschubhülse um ca. 20cm verlängern.
Der Bestandsspeier ist an der Vorderkante angeschrägt, die Verlängerung ist ebenfalls an der Vorderkante im 45° Winkel anzuschrägen und mit einer Tropfnase auszustatten.
Menge: 9,000 St
Kostengruppe DIN 276 2018-12: 363

**01.06.0080 Zulage Anarbeiten Bestandsspeier an FPO-Dachbahn**
Die vorhandenen Dachspeier sind an die Ergänzung der neuen FPO-Dachbahn anzuarbeiten/ einzudichten.
Menge: 9,000 St
Kostengruppe DIN 276 2018-12: 363

### Bereich 02 Alublechfassade

#### Abschnitt 02.01 Technische Bearbeitung

**02.01.0010 Statik AN**
*** Pauschalposition
Erstellen einer prüffähigen statischen Berechnung für die in Titel 02.02. beschriebene Alublechfassade auf Grundlage der Architektenwerkplanung.
Die Unterlagen sind dem AG oder dessen Vertreter in 1- facher Ausfertigung in Papierform und digital (PDF) zur Prüfung und  Freigabe durch den Prüfstatiker vorzulegen.

Abgerechnet wird als Pauschale.

Siehe Detailplan 13098-AA_DE603 und DE605
siehe Ansicht Ost 13098-AA_AN250

Einbauort: Verbindungsbrücke, Achse C/-1-1
Einbauhöhe: bis ca. 3,50 m ab OK Anbau / ca. 7,60 m über OK Gelände, Gerüst wird bauseits gestellt
Menge: 1,000 psch
Kostengruppe DIN 276 2018-12: 399

**02.01.0020 Werkstattplanung AN**
*** Pauschalposition
Erstellen von prüffähigen Werkstattzeichnungen, Montageplänen einschl. aller Anschlussdetails auf Grundlage der Architektenwerkplanung für die in Titel 02.02. beschriebene Alublechfassade anfertigen, sowie die im Zuge der Prüfung und Planfreigabe durch die beteiligten Planer auftretenden Änderungen eintragen und fortschreiben. Die Unterlagen sind dem AG oder dessen Vertreter in digitaler Form (PDF) vor Produktionsbeginn zur Genehmigung vorzulegen.
Die Vorlage muss innerhalb von 4 Wochen nach Auftragsvergabe erfolgen.

Abgerechnet wird als Pauschale.

Siehe Detailplan 13098-AA_DE603 und DE605
siehe Ansicht Ost 13098-AA_AN250

Einbauort: Verbindungsbrücke, Achse C/-1-1
Einbauhöhe: bis ca. 3,50 m ab OK Anbau / ca. 7,60 m über OK Gelände, Gerüst wird bauseits gestellt
Menge: 1,000 psch
Kostengruppe DIN 276 2018-12: 399

#### Abschnitt 02.02 Alublechfassade

**02.02.0010 Aluminiumfassade, nicht brennbar, Stahlfachwerk Verbindungsbrücke**
Aluminiumfassade, nicht brennbar, auf Stahlfachwerk Verbindungsbrücke
Liefern und fachgerechtes Montieren einer nicht brennbaren Fassadenverkleidung aus Aluminiumplatten mit mind. 2,8mm Stärke, inkl. systemgebundener Unterkonstruktion aus horizontal an der bauseitigen Stahlfachwerkkonstruktion zu montierten Z- Profilen (ca 38/30/38mm), Achsabstand Z- Profile gem. stat.  Erfordernis.
Die Bleche werden mittels systemgebundener Nietung in Farbton wie Fassadenplatte an Z- Profilen befestigt.

Folgende Mindestanforderungen sind zu erfüllen:
- Brandschutzqualifikation: nicht brennbar
- hohe Biegefestigkeit (ein "Beulen" der Fläche ist zu verhindern)
- Unterkonstruktion aus Z- Profilen
- Befestigungsmittel an bauseitigem Stahlfachwerk aus nicht rostendem Stahl
- Befestigung der Platten mittels systemgebundener Nietung
- thermische Dehnungen sind durch die Konstruktion schadfrei aufzunehmen
- Fugen sind materialgleich und farbgleich wie Platte zu hinterlegen
- Platten als Großformatplatten, Breite einheitlich ca. 900 mm, Höhe zwischen 3.000-4.000 mm
Farbton der Fassadenplatte und aller sichtbaren Fugen (inkl. Hinterlegung) in RAL- Farbton dem Bestand angepasst, RAL 7040

Siehe Detailplan 13098-AA_DE603 und DE605
siehe Ansicht Ost 13098-AA_AN250
2
Einbauort: Verbindungsbrücke, Achse C/-1-1
Einbauhöhe: bis ca. 3,50 m ab OK Anbau / ca. 7,60 m über OK Gelände, Gerüst wird bauseits gestellt
Menge: 50,000 m²
Kostengruppe DIN 276 2018-12: 335

**02.02.0020 Zulage Aussparung Fassade für Stahlprofildurchdringung**
Zulage Aussparung Fassade für Stahlprofildurchdringung
Zulage auf die Pos. Aluminiumfassade für die Herstellung einer passgenauen, sauberen Aussparung des bauseitigen Profilstahlträgers (HEA240), der die Aluminiumfassade durchdringt.
Menge: 1,000 St
Kostengruppe DIN 276 2018-12: 335

**02.02.0030 Zulage Aussparung Fassade für Rohrdringung**
Zulage Aussparung Fassade für Regenrohrdurchdringung
Zulage auf die Pos. Aluminiumfassade für die Herstellung einer passgenauen, sauberen Aussparung des bauseitigen Attika-Entwässerungsrohres ca. DN100, das die Aluminiumfassade durchdringt.
Menge: 1,000 St
Kostengruppe DIN 276 2018-12: 335

**02.02.0040 Kleintiergitter, Aluwinkelblech, gelocht, mit Edelstahlschrauben befestigt**
Kleintiergitter, Aluwinkelblech, gelocht, mit Edelstahlschrauben befestigt
Liefern und montieren eines Kleintiergitters als Aluwinkelblech, gelocht, mit Edelstahlschrauben befestigt, zur Vermeidung des Eindringens von Kleintieren und Insekten in den Hinterlüftungszwischenraum.
Inkl. Ausbildung aller Innen- und Außenecken.
Tiefe Hinterlüftungszwischenraum ca 30mm.
Farbton: wie Fassadenplatten
Menge: 38,000 m
Kostengruppe DIN 276 2018-12: 335

**02.02.0050 Aluminium-Abschlussblech**
Abschlussprofil vorgefertigt Alu D mind. 1,5 mm, einteilig
Unteres Abschlussprofil vorbeschriebener Alumiumfassade als Abdeck-/ Übergangsblech des Dachrandabschlussprofils des Anbaus, vorgefertigt, aus Aluminium DIN EN 485 und DIN EN 507 oglw., beschichtet, Dicke mind. 1,5 mm,
Farbton RAL-7040 oder ähnlich zur optischen Anpassung an den Bestand
2-fach gekantet, Zuschnittbreite ca 250mm, befestigen mit Systembefestigungsmitteln, fachgerechter, wasserdichter Nahtausbildung, Ausführung gemäß Zeichnung,
Zeichnungs-Nr
13098-AA_DE603
13098-AA_DE605
Menge: 10,000 m
Kostengruppe DIN 276 2018-12: 335

**02.02.0060 Dachrandabschlussprofil vorgefertigt Alu D 2mm 4xgekantet 1xrückgekantet H 180mm Zuschnitt-B 750mm**
Dachrandabschlussprofil, onteres Abschlussprofil vorbeschriebener Alumiumfassade als Abdeck-/ Übergangsblech des oberen Brücken-Hauptträgers / des Brücken-Dachrandes, vorgefertigt, aus Aluminium DIN EN 485 und DIN EN 507 oglw., beschichtet, Dicke 2 mm,
Farbton RAL-7040 oder ähnlich zur optischen Anpassung an den Bestand
4 x gekantet, zusätzlich 1 x rückgekantet, Blendenhöhe ca. 180 mm, Zuschnittbreite ca. 750 mm, Montage auf bauseitigen Stahträgern der Verbindungsbrücke, befestigen mit Systembefestigungsmitteln und Verbindungsblechen, Nahtausbildung gestoßen und hinterlegt, Ausführung gemäß Zeichnung,
Zeichnungs-Nr
Detail:
13098-AA_DE603
13098-AA_DE605
Menge: 14,000 m
Leistungsbereichkatalog: 022
Kostengruppe DIN 276 2018-12: 363

**02.02.0070 Zulage Aussparung Dachrandabschlussprofil für Stahlprofildurchdringung**
Zulage Aussparung Dachrandabschlussprofil  für Stahlprofildurchdringung
Zulage auf die Pos. Dachrandabschlussprofil  für die Herstellung einer passgenauen, sauberen Aussparung des bauseitigen Profilstahlträgers (HEA140), der das Abschlussprofil durchdringt,
inkl. fachgerechter Abdichtung der Anschlussfugen
Menge: 8,000 St
Kostengruppe DIN 276 2018-12: 363

### Bereich 03 Dokumentation

#### Abschnitt 03.01 Dokumentation

**03.01.0010 Dokumentationsunterlagen**
*** Pauschalposition
Erstellen einer Dokumentation über alle vom AN ausgeführten Leistungen und zur Ausführung eingesetzten Bauteile und Systeme.  Die Dokumentation ist spätestens 14 Tage vor Beantragung des Abnahmetermins zu erstellen und dem AG zu übergeben (2-fach in Papierform bis DIN A0 und digital als pdf- Datei, Zeichnungen nach Abstimmung mit dem AG als dwg- oder dxf- Datei).

Die Unterlagen sind in geeigneter Form (z.B. Standordnern) mit Angabe des Bauvorhabens und der Bauleistung versehen zu übergeben. Die Dokumentation soll beinhalten:
- Deckblatt mit Firmenadresse und Ansprechpartner
- Inhaltsverzeichnis
- Produktliste der eingebauten Materialien und Bauteile  gegliedert nach Verwendungszweck, Fabrikat, Typ inkl. der zugehörigen Datenblätter
- Zulassungs- und Prüfzeugnisse
- Übereinstimmungsnachweis: Leistungserklärung bzw. Konformitätserklärung
- Verwendbarkeitsnachweise: abZ, abP, ZIE bzw. CE, ETA, gültig zum Zeitpunkt der Abnahme
- Fachunternehmererklärung
- Fachbauleitererklärung

Der AG kann bei Fehlen wichtiger Teile dieser Unterlagen die Abnahme verweigern
Menge: 1,000 psch
Kostengruppe DIN 276 2018-12: 399
DIN276-1_08: 397

### Bereich 04 Stundenlohnarbeiten

#### Abschnitt 04.01 Stundenlohnarbeiten - Arbeitskräfte

*Hinweis: Anspruchsgrundlage*
Stundenlohnarbeiten dürfen nur auf besondere Anweisung der Objektüberwachung des  AG ausgeführt werden

**04.01.0010 Meister-in sämtliche Kosten/Zuschläge**
STLB-Bau 2025-04 091
Stundenlohnarbeiten durch Meister/-in
der Verrechnungssatz für die jeweilige Arbeitskraft umfasst sämtliche Aufwendungen wie Lohn- und Gehaltskosten, Lohn- und Gehaltsnebenkosten, Zuschläge, lohngebundene und lohnabhängige Kosten, sonstige Sozialkosten, Gemeinkosten, Wagnis und Gewinn.
Menge: 8,000 h
Leistungsbereichkatalog: 091
Kostengruppe DIN 276 2018-12: 399
DIN276-1_08: 399

**04.01.0020 Baufacharbeiter-in sämtliche Kosten/Zuschläge**
STLB-Bau 2025-04 091
Stundenlohnarbeiten durch Baufacharbeiter/-in
der Verrechnungssatz für die jeweilige Arbeitskraft umfasst sämtliche Aufwendungen wie Lohn- und Gehaltskosten, Lohn- und Gehaltsnebenkosten, Zuschläge, lohngebundene und lohnabhängige Kosten, sonstige Sozialkosten, Gemeinkosten, Wagnis und Gewinn.
Menge: 16,000 h
Leistungsbereichkatalog: 091
Kostengruppe DIN 276 2018-12: 399
DIN276-1_08: 399

**04.01.0030 Bauhelfer-in sämtliche Kosten/Zuschläge**
STLB-Bau 2025-04 091
Stundenlohnarbeiten durch Bauhelfer/-in
der Verrechnungssatz für die jeweilige Arbeitskraft umfasst sämtliche Aufwendungen wie Lohn- und Gehaltskosten, Lohn- und Gehaltsnebenkosten, Zuschläge, lohngebundene und lohnabhängige Kosten, sonstige Sozialkosten, Gemeinkosten, Wagnis und Gewinn.
Menge: 16,000 h
Leistungsbereichkatalog: 091
Kostengruppe DIN 276 2018-12: 399
DIN276-1_08: 399

#### Abschnitt 04.02 Maschinen

**04.02.0010 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 3,000 h
Leistungsbereichkatalog: 091
Kostengruppe DIN 276 2018-12: 399
DIN276-1_08: 399

**04.02.0020 Abbruchhammer**
STLB-Bau 2025-10 091
Abbruchhammer, einsetzen,
der Verrechnungssatz für die jeweilige Arbeitskraft umfasst sämtliche Aufwendungen wie Lohn- und Gehaltskosten, Lohn- und Gehaltsnebenkosten, Zuschläge, lohngebundene und lohnabhängige Kosten, sonstige Sozialkosten, Gemeinkosten, Wagnis und Gewinn,
der Verrechnungssatz für das Gerät umfasst sämtliche Aufwendungen für den Betrieb, Gemeinkosten, Wagnis und Gewinn.
Menge: 3,000 h
Leistungsbereichkatalog: 091
Kostengruppe DIN 276 2018-12: 399
DIN276-1_08: 399
